# Brandschutzmaßnahme Biologie C35
Angebotsaufforderung (GAEB DA XML 3.2, DA83)
Projekt: 78457_B9_0009
Währung: EUR
Nebenangebote zugelassen: ja
Abgabeort: SB Region Nord-West, Schloss, 49186 Bad Iburg
Auftraggeber: Staatl. Baumanagement Region Nord-West, (ab 01.01.2022), Schloss, 49186 Bad Iburg, D, Ansprechpartner Vergabestelle, Telefon 05403 7302-500, Fax 05403 7302-999, E-Mail vergabe@sb-rnw.niedersachsen.de
Erstellt mit: GXML Toolbox V3.3 R20230829, iTWO_64 V25.0.650, 13.10.2026

## Allgemeine Baubeschreibung
VORBEMERKUNGEN

Das Gebäude C35 der Universität Osnabrück wird einer umfassenden Brandschutzsanierung unterzogen. Das Gebäude 35 beherbergt den Fachbereich Biologie und befindet sich auf dem Universitätscampus am Westerberg.
Die An- und Ablieferung kann über die Barbarastraße 11 erfolgen.
In diesem Bereich stehen Parkplätze in begrenzter Anzahl zur Verfügung.

Nach über 40 Jahren Nutzung wurde im Rahmen einer Begutachtung durch einen Brandschutzsachverständigen festgestellt, dass Anpassungen und Erneuerungen notwendig sind, um den aktuellen Anforderungen des Brandschutzes zu entsprechen.
Ziel der Maßnahmen ist es, die Sicherheit der Gebäudenutzer zu gewährleisten und den baulichen sowie technischen Brandschutz auf den neuesten Stand zu bringen. Die Arbeiten erfolgen im laufenden Betrieb, wodurch besondere organisatorische und technische Maßnahmen erforderlich sind, um die Nutzung des Gebäudes während der Bauzeit sicherzustellen.

Im Rahmen der Sanierung werden sämtliche asbesthaltigen Brandschutzklappen in den Lüftungsanlagen im betroffenen Gebäudeteil ausgetauscht,  o.a. zurückgebaut. Diese Klappen entsprechen nicht mehr den heutigen Vorschriften und stellen aufgrund ihrer Materialzusammensetzung ein gesundheitliches Risiko dar. Der Austausch erfolgt unter Einhaltung der gesetzlichen Vorgaben zur Asbestsanierung (TRGS 519). Dabei werden die Arbeiten in einem geschlossenen Schwarzbereich durchgeführt, um eine Freisetzung von Asbestfasern zu verhindern. Die asbesthaltigen Bauteile werden fachgerecht entsorgt.

Nach Abschluss aller Maßnahmen erfolgt eine abschließende Freimessung nach VDI 3492 (insbesondere nach asbestbezogenen Arbeiten), um sicherzustellen, dass keine gesundheitsgefährdenden Stoffe mehr vorhanden sind. Darüber hinaus wird der Brandschutznachweis aktualisiert und an die neuen Gegebenheiten angepasst.

Die im Gebäude vorhandenen Brandschutztüren, die nicht mehr den aktuellen Zulassungsanforderungen entsprechen, werden durch moderne Feuerschutzabschlüsse ersetzt. Die neuen Türen erfüllen die Anforderungen an Feuerwiderstandsklassen T30 und T90 und verfügen über selbstschließende Mechanismen, um im Brandfall eine zuverlässige Abschottung zu gewährleisten.
In den bestehenden Brandschutzwänden werden brandschutztechnische Schottungen für die technische Gebäudeausrüstung nachgerüstet. Diese Maßnahme dient dazu, eine Ausbreitung von Feuer und Rauch durch Installationsöffnungen zu verhindern und die Funktionalität der Brandschutzwände gemäß DIN 4102-11 sicherzustellen.

Aufgrund der Arbeiten an Lüftungskanälen und Installationstrassen unter den Decken werden sämtliche Flurdecken im Gebäude C35 erneuert. Diese Maßnahme ermöglicht eine optimale Neuverlegung der Installationen und gewährleistet eine saubere und sichere Umgebung für die Nutzer.
Der abgenutzte Bodenbelag wird durch einen neuen Belag ersetzt, der den Anforderungen an schwer entflammbare Materialien (Baustoffklasse B1) entspricht.
Zudem wird darauf geachtet, dass der neue Bodenbelag eine rutschhemmende Oberfläche besitzt, um die Sicherheit der Nutzer zu erhöhen.

Das bestehende Löschwassersystem wird vollständig erneuert. Dies umfasst die Installation neuer sogenannter Trockener Steigleitungen sowie die Umsetzung des Systems entsprechend aktuellen Normen gemäß DIN 14462. Dadurch wird gewährleistet, dass Löschwasser schnell und ohne großartige Verlegung von Löschschläuchen durch die Feuerwehr, an der richtigen Stelle entnommen werden kann.
Die Sicherheitsbeleuchtung im Gebäude wird ergänzt und modernisiert. Alte Beleuchtungskörper werden durch energieeffiziente LED-Leuchten ersetzt, die den Anforderungen an Fluchtwegbeleuchtung gemäß DIN EN 1838 entsprechen. Dadurch wird die Orientierung im Notfall verbessert und gleichzeitig der Energieverbrauch reduziert.

Die Flurbereiche des Gebäudes erhalten einen Überholungsanstrich mit brandhemmenden Farben (Baustoffklasse A2). Diese Maßnahme dient sowohl der optischen Aufwertung als auch dem vorbeugenden baulichen Brandschutz.

Da das Gebäude während der Sanierungsarbeiten weiterhin genutzt wird, sind besondere Vorkehrungen notwendig, um sowohl den Betrieb als auch die Sicherheit und das Wohlbefinden der Nutzer sicherzustellen:

1. Sauberkeit:
Es ist besonders auf Sauberkeit während der Bauarbeiten zu achten, um Beeinträchtigungen für die Nutzer so gering wie möglich zu halten. Staubschutzmaßnahmen wie das Abhängen von Arbeitsbereichen mit Folien oder das Einrichten von Schleusen sind umzusetzen.
Wenn Staubwände erforderlich werden wird das von der Bauleitung angegeben. In den Fluren und Rettungswegen auf der Baustelle befinden sich Rauchmelder. Grundsätzlich bleiben diese Melder während der Baumaßnahme aus Sicherheitsgründen in Betrieb. Diese Melder sind von den Firmenvertretern eigenverantwortlich bei Staubintensiven bzw. Rauch erzeugenden Arbeiten abzuschalten. Die entsprechende zuständige Abteilung der Universität wird dazu eine Einweisung der betreffenden Firmenvertreter durchführen.

2. Lärmintensive Arbeiten:
Lärmintensive Arbeiten dürfen nur in festgelegten Zeitfenstern durchgeführt werden, um den regulären Betrieb des Gebäudes nicht zu stören. Diese Zeitfenster werden in Abstimmung mit den Nutzern und der Bauleitung  festgelegt.

3. Zugangssicherung:
Arbeitsbereiche werden klar abgegrenzt und gesichert, sodass keine unbefugten Personen Zutritt erhalten und die Sicherheit aller gewährleistet ist.

4. Kommunikation:
Eine regelmäßige Abstimmung zwischen Bauleitung, Nutzern und dem Gebäudemanagement ist sicherzustellen, um auf mögliche Probleme schnell reagieren zu können.
5. Medien
Strom und Wasser für die erforderlichen Arbeiten werden bauseits gestellt.
6. WC-Anlage
Es steht eine mobile WC-Anlage zur Verfügung.

7. Lärmitensives Arbeiten ist nur in dem Zeitraum von 07:00 - 12:00 Uhr möglich.

## Allgemeine Technische Vorschriften
Technische Vorbemerkungen - Trockenbauarbeiten
1. Allgemeines
Die Ausführung der Trockenbauarbeiten erfolgt nach den anerkannten Regeln der Technik, den Bestimmungen der VOB, Teil C - ATV DIN 18340 "Trockenbauarbeiten", sowie den einschlägigen DIN- und EN-Normen in der jeweils gültigen Fassung.

Ergänzend gelten:
- DIN 18181 - Gipsplatten im Hochbau
- DIN 18183 - Unterkonstruktionen und Bekleidungen
- DIN 4102 - Brandverhalten von Baustoffen und Bauteilen
- DIN 4109 - Schallschutz im Hochbau
- DIN 4108 - Wärmeschutz und Energieeinsparung
- DIN 18202 - Toleranzen im Hochbau

Die Fachregeln des Trockenbauhandwerks sowie die Verarbeitungsrichtlinien der Hersteller sind verbindlich einzuhalten. Abweichungen von den technischen Regelwerken bedürfen der schriftlichen Zustimmung des Auftraggebers. Die Arbeiten sind durch einen anerkannten Fachbetrieb des Trockenbauhandwerks auszuführen.

2. Leistungsumfang (Regelleistungen)
- Lieferung, Lagerung, Bearbeitung und fachgerechter Einbau aller erforderlichen Baustoffe und Bauteile.
- Einmessen, Anreißen und Kontrollieren der Achsen, Höhen und Bezugspunkte gemäß Planunterlagen.
- Herstellung, Ausrichtung und Befestigung von Unterkonstruktionen aus Metall oder Holz einschließlich aller Verbindungsmittel.
- Montage von Wand- und Deckenbekleidungen, Trennwänden, Vorsatzschalen, abgehängten Decken, Dachschrägenverkleidungen und Sonderkonstruktionen.
- Einbau von Dämmstoffen zur Wärme-, Schall- oder Brandschutzanforderung gemäß Planung.
- Ausbildung sämtlicher Fugen, Anschlüsse, Ecken, Laibungen und Übergänge an angrenzende Bauteile.
- Einbau von Zubehörteilen, z. B. Revisionsöffnungen, Unterkonstruktionen für Türen, Fenster, Klappen oder Einbauteile.
- Schließen, Spachteln und Schleifen von Fugen, Stößen und Befestigungspunkten entsprechend der geforderten Oberflächenqualitätsstufe (Q1-Q4).
- Gerüste, Arbeitsbühnen und Auflager bis 2,00 m Standhöhe über der Aufstandsfläche, soweit sie für die eigene Leistung erforderlich sind, gelten als Regelleistung und sind in den Einheitspreisen enthalten.
- Gerüste über 2,00 m Standhöhe oder für andere Gewerke gelten als Besondere Leistungen.
- Bereitstellung sämtlicher Transport-, Hebe- und Montagehilfen, Zwischenlagerung, Zuschneiden und Anpassen an örtliche Gegebenheiten.
- Beseitigung von Bauschmutz und Verpackungen aus der eigenen Tätigkeit.

3. Baustelleneinrichtung und Mehrfache Arbeitseinsätze
  Aufgrund des Bauablaufs ist bei den Trockenbauarbeiten mit insgesamt 4 getrennten Arbeitseinsätzen zu  rechnen. Die hieraus entstehenden Rüst-, Transport- und Wiederaufnahmezeiten sind in die Einheitspreise  einzukalkulieren. Eine gesonderte Vergütung erfolgt nicht.

4. Besondere Leistungen
- Erstellung von Werkstatt-, Detail- oder Montagezeichnungen.
- Herstellung von besonderen Formteilen oder Sonderkonstruktionen (z. B. freigeformte Flächen, gebogene Decken, Akustikdecken).
- Brandschutz-, Schallschutz- oder Strahlenschutzkonstruktionen, wenn sie über die im LV beschriebenen Anforderungen hinausgehen.
- Beplankungen mit erhöhtem Feuchteschutz (z. B. Nassräume) oder Spezialplatten (z. B. zementgebunden, Gipsfaser, Akustiklochplatten).
- Oberflächenqualitäten über Q2 sind nur geschuldet, soweit diese in den jeweiligen Einzelpositionen ausdrücklich beschrieben sind.
- Einbau von Einbauteilen anderer Gewerke (z. B. Leuchten, Lüftungsgitter), soweit diese Leistungen nicht ausdrücklich in den Einzelpositionen beschrieben sind."

5. Materialien und Ausführung
Es dürfen nur zugelassene, CE-gekennzeichnete und bauaufsichtlich geprüfte Materialien verwendet werden. Gipskarton- und Gipsfaserplatten nach DIN EN 520 bzw. DIN EN 15283. Metallprofile nach DIN 18182 und DIN EN 14195, Verbindungselemente nach DIN 18182-2. Unterkonstruktionen und Beplankungen sind so herzustellen, dass sie den statischen, bauphysikalischen und brandschutztechnischen Anforderungen entsprechen. Der konstruktive Feuchteschutz ist sicherzustellen; Verarbeitung nur bei geeigneten klimatischen Bedingungen. Fugen, Anschlüsse und Übergänge sind fachgerecht und spannungsfrei auszuführen. Toleranzen gemäß DIN 18202 sind einzuhalten.

6. Prüfungen und Kontrolle
Vor Beginn der Arbeiten sind Untergründe, Befestigungsebenen und Anschlussflächen auf Tragfähigkeit, Ebenheit und Eignung zu prüfen. Festgestellte Mängel sind dem Auftraggeber unverzüglich schriftlich mitzuteilen. Während der Ausführung ist die Maßhaltigkeit, Ausrichtung und Befestigung laufend zu kontrollieren. Nach Fertigstellung erfolgt eine Sicht- und Maßprüfung der fertigen Oberflächen und Anschlüsse.

7. Abrechnung und Dokumentation
Die Abrechnung erfolgt nach den Bestimmungen der VOB, Teil C - DIN 18340, nach m² sichtbarer Fläche oder nach Stück bzw. Laufmeter gemäß Leistungsbeschreibung. In den Einheitspreisen sind sämtliche Nebenarbeiten, Verbindungsmittel, Gerüste bis 2 m, Vermessungsarbeiten, Transporte und Anpassungen enthalten. Der Auftragnehmer ist verpflichtet, ein Bautagebuch zu führen, in dem der Baufortschritt, Personalbestand, Wetterbedingungen und besondere Vorkommnisse täglich einzutragen sind. Das Bautagebuch ist alle 14 Tage (spätestens bis zum darauffolgenden Werktag) bei der Bauleitung einzureichen. Die Dokumentation umfasst außerdem Materialnachweise, Prüfzeugnisse, Systemfreigaben, Montageanleitungen und Brandschutznachweise.

8. Sicherheit und Verantwortung
Die Arbeiten sind gemäß den DGUV-Vorschriften, der TRBS 2121, der Baustellenverordnung sowie den Sicherheitsvorschriften des Auftraggebers auszuführen. Der Auftragnehmer trägt die Verantwortung für die ordnungsgemäße, sichere und fachgerechte Ausführung seiner Leistungen während der gesamten Bauzeit. Der Schutz angrenzender Bauteile, Einrichtungen und Oberflächen ist sicherzustellen.

9. Technische Vorbemerkungen - Raum- und Arbeitshöhen

Raum- und Arbeitshöhen
Die reguläre Rohdeckenhöhe der zu bearbeitenden Bereiche beträgt ca. 3,70 m über OK Estrich bzw. OK Fertigfußboden. Abweichende bzw. größere Höhen ergeben sich aus den Planunterlagen und den jeweiligen Einzelpositionen.
Die für die Ausführung der Trockenbauarbeiten erforderliche Zugangstechnik ist entsprechend den nachfolgenden Regelungen und den gesonderten Gerüstpositionen zu kalkulieren.

Soweit in Einzelpositionen Arbeitshöhen über 3,50 m angegeben sind, ist die hierfür erforderliche Zugangstechnik über die gesondert ausgeschriebene Position "Fahrbares Arbeitsgerüst / Rollgerüst" erfasst. Eine zusätzliche Vergütung aus den jeweiligen Trockenbaupositionen erfolgt hierfür nicht.
Gesondert ausgeschriebene Raumgerüste, insbesondere im Treppenhaus, sind hiervon ausgenommen.

10. Arbeitshöhen bei Deckenarbeiten

Bei der Herstellung von Unterdecken und Deckenbekleidungen ist die jeweilige Montage- bzw. Rohdeckenhöhe maßgebend. Die reguläre Rohdeckenhöhe beträgt ca. 3,70 m über OK Estrich.
Bei Arbeiten ausschließlich an der bereits hergestellten sichtbaren Deckenebene beträgt die Deckenunterkante ca. 2,70 m über OK Fertigfußboden.
Arbeiten im Deckenhohlraum sowie Befestigungen oder Abhängungen an der Rohdecke sind der höheren Montageebene zuzuordnen.

Für Verstärkungen:
Einbau innerhalb des Deckenhohlraums vor Einlegen der Deckenplatten; Arbeitshöhe bis zur Montageebene/Rohdecke ca. 3,70 m

## 26A30471 Trockenbauarbeiten
Datum: 13.10.2026
EP-Anteile: Lohn; Material; Gerät; Sonstiges

### Bereich 01 Allgemeine Arbeiten

#### Anschnitt 01.01 Baustelleneinrichtung

**01.01.0010 Raumgerüst Treppenhaus**
Raumgerüst im Treppenhaus 2 OG aufbauen und abbauen

Gerüst für Deckenverkeidung

Untergrund Treppenläufe

Abmessungen Grundriss:
Länge ca. 6,70 m, Breite ca. 3,20 m
Höhe ca. 7,40 m

Abrechnung nach m³

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Menge: 170,000 m³

**01.01.0020 Raumgerüst Treppenhaus Vorhalten**
Raumgerüst wie in der Pos. zuvor beschreiben vohalten

8 Wochen x 170 m³
Menge: 1360,000 m³Wo

**01.01.0030 Fahrbares Arbeitsgerüst / Rollgerüst**
Fahrbares Arbeitsgerüst für die Ausführung der im LV beschriebenen Trockenbauarbeiten liefern, aufbauen, während der Ausführungszeit betriebsbereit vorhalten, innerhalb der jeweiligen Arbeitsbereiche und zwischen den Geschossen nach Erfordernis umsetzen sowie nach Abschluss der Arbeiten abbauen und abtransportieren.

Geeignet für die im LV angegebenen Arbeitshöhen und die reguläre Rohdeckenhöhe von ca. 3,70 m über OK Estrich/Fertigfußboden.

Einschließlich sämtlicher erforderlicher Seitenschutz-, Zugangs-, Sicherungs- und Stabilisierungseinrichtungen sowie regelmäßiger Kontrolle entsprechend den geltenden Arbeitsschutzbestimmungen.

Das mehrfache Umsetzen entsprechend dem Bauablauf sowie die erforderlichen Transporte innerhalb des Gebäudes sind Bestandteil der Leistung.

Vorhaltung: Gesamte Ausführungsdauer der Trockenbauarbeiten ca. 20 KW
Menge: 2,000 St

#### Anschnitt 01.02 Türstürze

*Hinweis: Einbauzkizze*
Die Ausführung der Türstürze sind entsprechend der beiligenden Planunterlagen herzustellen

Plan Nr. EG_5A-D-1, EG_5A-D-2

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
**01.02.0010 Sturzkonstruktion über Türöffnung, F90, komplett**
Sturzkonstruktion über Türöffnung gemäß Ausführungs- und Detailplanung als vollständige, fix und fertige Konstruktion herstellen.

Sturzkonstruktion aus Stahlrohrprofilen,  100 × 50 × 4 mm, einschließlich sämtlicher erforderlicher Befestigungs-, Anschluss- und Verbindungsmittel.

Die an die Sturzkonstruktion anschließenden Bestandsbauteile bestehen aus Stahlbeton bzw. Kalksandsteinmauerwerk (KS-Mauerwerk).

Die gesamte Sturzkonstruktion einschließlich Trag- und Unterkonstruktion, brandschutztechnischer Bekleidung, Befestigungen, Fugen, Randanschlüsse und Übergänge zu den angrenzenden Bauteilen ist feuerbeständig in F90-Qualität herzustellen.

Art und Aufbau der brandschutztechnischen Ausbildung sind durch den Auftragnehmer entsprechend dem gewählten und für die geforderte Feuerwiderstandsdauer geeigneten System festzulegen. Die Ausführung hat entsprechend den zugehörigen Herstellervorgaben und erforderlichen Verwendbarkeits- bzw. Anwendbarkeitsnachweisen zu erfolgen.

Sämtliche Anschlüsse an die angrenzenden Bauteile aus Stahlbeton bzw. KS-Mauerwerk sowie alle Fugen, Randanschlüsse und konstruktiven Übergänge sind fachgerecht und unter Einhaltung der geforderten Feuerwiderstandsdauer F90 herzustellen.

Erforderliche Installationsräume gemäß Planung sind zu berücksichtigen und freizuhalten. Die geforderte Feuerwiderstandsdauer F90 darf hierdurch nicht beeinträchtigt werden.

In die Position einzurechnen sind sämtliche erforderlichen Materialien, Stahlprofile, Trag- und Unterkonstruktionen, Befestigungs- und Verbindungsmittel, brandschutztechnischen Bekleidungen und Maßnahmen, Anschlüsse an die Bestandsbauteile, Fugen- und Randabschlüsse, Zuschnitte, Anpassungen, Kleinmaterialien sowie alle Nebenleistungen, die zur vollständigen, fachgerechten und funktionsfähigen Herstellung der Sturzkonstruktion in F90-Qualität erforderlich sind.

Die örtlichen Maße und Anschlusssituationen sind vor Ausführung durch den Auftragnehmer zu prüfen.

Der erforderliche Nachweis für die gewählte F90-Konstruktion ist vor Ausführung vorzulegen.

Die Herstellung der erforderlichen Installationsdurchbrüche innerhalb der Sturzkonstruktion ist nicht Bestandteil dieser Position und wird über gesonderte Positionen vergütet.

Abmessungen: Breite ca. 235 cm Höhe ca. 130 cm
Menge: 8,000 St

**01.02.0020 Durchbruch in F90-Sturzkonstruktion**
*** Bezugsbeschreibung
Rechteckigen Durchbruch für Installationen der technischen Gebäudeausrüstung innerhalb der zuvor beschriebenen Sturzkonstruktion herstellen.

Durchbruch einschließlich aller erforderlichen konstruktiven Anpassungen der Unterkonstruktion sowie der brandschutztechnischen Ausbildung der Öffnung in F90-Qualität.

Sämtliche Leibungen, Anschlüsse, Ecken, Fugen und Übergänge sind entsprechend der geforderten Feuerwiderstandsdauer fachgerecht herzustellen.

In die Position einzurechnen sind sämtliche erforderlichen Ausschnitte, Anpassungen der Unterkonstruktion, Leibungsausbildungen, brandschutztechnischen Maßnahmen, Befestigungen, Anschlüsse, Fugen, Kleinmaterialien sowie alle Nebenleistungen zur vollständigen und funktionsfähigen Herstellung des Durchbruchs in F90-Qualität.

Die eigentliche Durchführung der Installationen sowie deren erforderliche Abschottung nach Einbau der Leitungen ist nicht Bestandteil dieser Position.

TGA-Durchbrüche vor Ausführung mit dem gewählten F90-System des Trockenbauers koordinieren; nicht systemkonforme Durchbrüche sind vor Ausführung anzuzeigen

Abmessungen B × H: bis 500 cm²
Menge: 20,000 St

**01.02.0030 Durchbrüche in F 90- Sturzkonstruktion**
*** wie Position 01.02.0020
Abmessungen  über 500  cm² bis 1600 cm²
Menge: 10,000 St

**01.02.0040 Durchbrüche in F 90- Sturzkonstruktion**
*** wie Position 01.02.0020
Abmessungen B × H: über  1600 cm² bis 8000 cm²
Menge: 15,000 St

#### Anschnitt 01.03 Brandschutzkasten

**01.03.0010 Brandschutzkasten**
Trockenbauverkleidung an Flurende gemäß Ausführungs- und Detailplanung als vollständige, fix und fertige Konstruktion herstellen.

Unterkonstruktion aus Aluminiumprofilen, durchgehend vom vorhandenen Estrich bis zur Rohdecke herstellen und fachgerecht an den angrenzenden Bauteilen befestigen.

Trockenbauverkleidung mit zweilagiger Gipskartonbeplankung vom unteren Anschluss bis zur abgehängten Decke herstellen.
Höhe der Beplankung ca. 2,70 m.

Im Bereich der vorhandenen Betonwand ist keine Gipskartonbekleidung auszuführen.

Erforderliche Ausschnitte und konstruktive Ausbildungen für den Löschkasten und Nottaster gemäß Planung herstellen. Hierzu erforderliche Auswechslungen und Verstärkungen der Unterkonstruktion sind in die Leistung einzurechnen.

Die Nische für den Nottaster ist allseitig mit Gipskarton auszukleiden, einschließlich aller erforderlichen Leibungs-, Eck- und Anschlussausbildungen.

Sämtliche freien Außenkanten und beanspruchten Kanten der Gipskartonbekleidung sind mit Eckschutzschienen fachgerecht auszubilden.

Gipskartonoberflächen einschließlich Fugen, Anschlüsse, Innen- und Außenecken sowie Befestigungsmittel spachtelfertig in Oberflächengüte Q3 herstellen.

In die Position einzurechnen sind sämtliche Aluminiumprofile der Unterkonstruktion, zweilagige Beplankung, erforderliche Auswechslungen und Verstärkungen, Ausschnitte für Löschkasten und Nottaster, GK-Auskleidung der Nische für den Nottaster, Eckschutzschienen, Befestigungs- und Verbindungsmittel, Zuschnitte, Anpassungen, Fugen- und Anschlussausbildungen, Verspachtelung in Q3, Kleinmaterialien sowie alle Nebenleistungen zur vollständigen und fachgerechten Herstellung der Trockenbauverkleidung.

Die örtlichen Maße und Anschlusssituationen sind vor Ausführung durch den Auftragnehmer zu prüfen.

Löschkasten und Nottaster sowie deren technische Installation und Anschluss sind nicht Bestandteil dieser Position
Menge: 9,000 St

#### Anschnitt 01.04 Allgemeine Arbeiten

**01.04.0010 Deckenplatten ausbauen**
Einlegeplatten unterschiedlicher Abmessungen 62,5 x 62,5 und 125 x 62,5 cm aus der bestehenden Deckenkonstruktion ausbauen seitlich lagern und nach Montage der Haustechnik wieder einbauen.

Zusammenhängende Flächen < 2,50 m²

Die einzelnen Bereiche sind in unterschiedlichen Räumen in allen Geschossen KG - 2. OG
Menge: 50,000 m²

**01.04.0020 Deckenplatten einlegen**
auf der Baustelle  gelagerte Deckenplatten 625 x 625 mm und 1250 x 625 mm in die bestehende Rasterkonstrution einlegen.

Die einzulegenden Bestandsdeckenplatten werden durch ein anderes Gewerk ausgebaut und dem Auftragnehmer Trockenbau auf der Baustelle zur Wiedermontage bereitgestellt. Beschädigte, fehlende oder nicht mehr wiedereinbaufähige Bestandsplatten sind nicht Bestandteil dieser Position.

Es handelt sich hierbei um einzelne kleinere Deckenflächen
< 2,50 m² in unterschiedlichen Räumen in allen Geschossen.
Menge: 150,000 m²

**01.04.0030 GK Decken Öffnen**
Bestandsdecken Beplankung GK 12,5 mm
für die Verlegung von Elektroleitungen in Teilbereichen öffnen, das Abraummaterial entsorgen

Zusammenhängende Flächen < 2,50 m²
Menge: 45,000 m²

**01.04.0040 GK Decken schließen**
geöffnete Deckenflächen mit GK 12,5 mm schließen, die Fugen verspachteln Oberfläche Q2

Zusammenhängende Deckenflächen < 2,50 m²
Menge: 45,000 m²

**01.04.0050 Brandschutzverkleidungen F90**
Brandschutzverkleidung von Lüftungsleitungen unter einer Stahlbetondecke.
Die Verkleidung in Teilbereichen  2-seitig an einer Mauerwerkswand und in Teilbereichen 3 - seitig herstellen
Der erforderliche konstruktive Aufbau einschließlich Plattenart, Plattendicke, Lagenzahl, Unterkonstruktion, Befestigungsmittel und Anschlüsse ist vom Auftragnehmer entsprechend dem von ihm gewählten, für die geforderte Feuerwiderstandsdauer F90 geeigneten System festzulegen und auszuführen. Der erforderliche Systemnachweis ist vorzulegen.

Oberflächequalität Q1

Höhe: ca. 50 cm

Breite ca. 70 cm

Abrechnung: nach m²
Menge: 40,000 m²

**01.04.0060 Brandschutzverkleidungen F90**
Brandschutzverkleidung von Elektroleitungen unter einer Stahlbetondecke.
Die Verkleidung in Teilbereichen  Elektroknotenpunkte 2-seitig bzw.  3 - seitig herstellen Das Anarbeiten von gebündelten Elektroleitungen mit einkalkulieren Die Bündel haben einen Umfang von ca. 50 - 150 mm Der erforderliche konstruktive Aufbau einschließlich Plattenart, Plattendicke, Lagenzahl, Unterkonstruktion, Befestigungsmittel und Anschlüsse ist vom Auftragnehmer entsprechend dem von ihm gewählten, für die geforderte Feuerwiderstandsdauer F90 geeigneten System festzulegen und auszuführen. Der erforderliche  Systemnachweis ist vorzulegen.

Es handelt sich ich um kleine Flächen zwischen 1-3 m² in den unterschiedlichen Geschossen und Fluren
Die Rüstzeiten sind mit ein zukalkulieren

Die Anrechnung erfolgt über m² abgewickelte Fläche

Oberflächequalität Q1
Menge: 50,000 m²

**01.04.0070 Deckenbekl. F90-AB Gipspl. einlagig Feuerschutzpl.DF D 20mm UK Stahlblechprofil verz Tragprofil Mineralwolle MW D 40mm Q1**
*** EP-Aufgliederung gefordert
STLB-Bau 2026-04 039
Deckenbekleidung DIN 18168-1, zusätzliche Flächenlast über 0,15 bis 0,3 kN/m2,
Zusatzlast 'die Decke muss die Last eine Rasterdecke aufnehmen'

Feuerwiderstandsklasse F 90 - AB DIN 4102-2, Bekleidung aus Gipsplatten DIN 18180 und DIN EN 520, einlagig, Feuerschutzplatten Typ DF, Dicke 20 mm, befestigen mit Schnellbauschrauben DIN EN 14566 und DIN 18182-2, Unterkonstruktion aus verzinkten Stahlblechprofilen DIN EN 14195 und DIN 18182-1, Tragprofil als CD 60/27-Profil DIN 18182-1, Dicke 0,6 mm, befestigen mit bauaufsichtlich zugelassenen Befestigungsmitteln, Befestigungsuntergrund Stahlbeton, Unterkonstruktion verdeckt, Dämmschicht nicht hinterlüftet, Dämmschicht aus Mineralwolle MW DIN EN 13162, Rohdichte 40 kg/m3, Schmelzpunkt größer 1000 Grad C, DIN 4102-17, Dämmschichtdicke 40 mm, in Platten, Anwendungsgebiet DIN 4108-10 DI, einlagig, dicht stoßen, Spachtelung Qualitätsstufe Q1, Arbeitshöhe der zu bearbeitenden oder zu bekleidenden Fläche bis 3,5 m über der Standfläche des hierfür erforderlichen Gerüsts, Ausführung gemäß Einzelbeschreibung,
Einzelbeschreibungs-Nr '1 : die Rohbauhöhe beträgt ca. 3,70 m die Abhanghöhe beträgt ca. 2,90 m'
.
Menge: 26,000 m2
Leistungsbereichkatalog: 039

**01.04.0080 Revisionsklappe Rahmen Alu Füllung Gipspl.DF D 20mm L 600 mm B 600 mm Schnappverschluss**
STLB-Bau 2026-04 039
Revisionsklappe, als Brandschutzausführung, Feuerwiderstandsklasse I 90 DIN 4102-11, Rahmen aus Aluminium, mit Füllung aus Gipsplatten Typ DF, ohne Spachtelung, Dicke 20 mm,
Höhe '600' mm,
Breite '600' mm, mit Schnappverschluss, Arbeitshöhe des Montageortes bis 3,5 m über der Standfläche des hierfür erforderlichen Gerüsts, Ausführung gemäß Einzelbeschreibung,
Einzelbeschreibungs-Nr 'Einschl. der erforderlichen Auswechselung in der Unterkonstruktion'
.
Menge: 6,000 St
Leistungsbereichkatalog: 039

**01.04.0090 Ltg-Bekl rechteckig 2seitig UK Stahlblechprofil verz Gipspl. Baupl.A einlagig D 12,5mm Q2**
STLB-Bau 2026-04 039
Leitungsbekleidung, Querschnitt rechteckig, 2-seitig, Befestigungsuntergrund Beton, Leitung waagerecht verlaufend, Unterkonstruktion aus verzinkten Stahlblechprofilen DIN EN 14195 und DIN 18182-1, als Tragprofil, direkt befestigen, Unterkonstruktion verdeckt,
Bekleidung aus Gipsplatten DIN 18180 und DIN EN 520, Bauplatten Typ A, einlagig, Plattendicke 12,5 mm, befestigen mit systemspezifischen Befestigungsmittel, Spachtelung Qualitätsstufe Q2.
Menge: 18,000 m2
Leistungsbereichkatalog: 039

**01.04.0100 Baufacharbeiter/-in sämtliche Kosten/Zuschläge**
STLB-Bau 2026-04 091
Stundenlohnarbeiten durch Baufacharbeiter/-in
der Verrechnungssatz für die jeweilige Arbeitskraft umfasst sämtliche Aufwendungen wie Lohn- und Gehaltskosten, Lohn- und Gehaltsnebenkosten, Zuschläge, lohngebundene und lohnabhängige Kosten, sonstige Sozialkosten, Gemeinkosten, Wagnis und Gewinn. Ausführung gemäß Einzelbeschreibung,
Einzelbeschreibungs-Nr 'Stundenlohnarbeiten dürfen ausschließlich nur nach vorheriger Anordnung der Bauleitung ausgeführt werden.'
.
Menge: 30,000 h
Leistungsbereichkatalog: 091

### Bereich 02 Deckenbekleidungen

#### Anschnitt 02.01 Treppenhaus 1 Haupteingang

**02.01.0010 Mineralplatten-Unterdecke, Raster 625/625 mm**
Deckenbekleidung aus Mineralplatten, sichtbares Rastersystem, 625/625 mm
Deckenbekleidung gemäß DIN EN 13964, Bekleidung aus Mineralplatten gemäß DIN 18177-1, als abgehängte Unterdecke mit sichtbarer Unterkonstruktion aus Stahl-T-Profilen.
Mineralplatten einzeln herausnehmbar, quadratisch, Format 625 × 625 mm, Plattendicke 15 mm, ringsum scharfkantig.
Sichtseite weiß, werkseitig endbehandelt, mit gleichmäßig strukturierter, akustisch wirksamer Oberfläche. Erscheinungsbild an die vorhandenen Mineralplatten-Unterdecken der angrenzenden Flurbereiche angepasst.
Brandverhalten mindestens A2-s1,d0 nach DIN EN 13501-1.
Bewerteter Schallabsorptionsgrad aw = 0,80 nach DIN EN ISO 11654, mindestens Absorptionsklasse B.
Bewertete Norm-Schallpegeldifferenz Dn,f,w = 31 dB nach DIN EN ISO 10848-2.
Feuchtigkeitsbeständigkeit mindestens 95 % RH.
Lichtreflexionsgrad ca. 88 %.
Unterkonstruktion aus verzinkten Stahl-T-Profilen, sichtbare Profilbreite ca. 24 mm, Sichtseite weiß beschichtet, Raster 625 × 625 mm. Einschließlich erforderlicher Abhänger, Trag- und Querschienen sowie sämtlicher Verbindungs-, Befestigungs- und Randbauteile.
Befestigungsuntergrund Stahlbeton.
Passplatten und erforderliche Zuschnitte sind vor Ort herzustellen.
Arbeitshöhe der zu bearbeitenden bzw. zu bekleidenden Fläche über 3,5 bis 5,5 m über Standfläche des hierfür erforderlichen Gerüstes. Gerüst wird gesondert vergütet
Menge: 241,000 m²

**02.01.0020 Anschluss Winkelprofil B/H/D 24/24/0,5mm Deckenbekl. Mineralwolledeckenpl. einlagig D 15mm**
STLB-Bau 2026-04 039
Anschluss, mit Winkelprofil, B/H/D 24/24/0,5 mm, aus Aluminium, Befestigungsuntergrund Mauerwerk, starr, Anschlüsse einseitig, Untergrund rechtwinklig, Ausführung an Deckenbekleidung aus Deckenplatten aus Mineralwolle, einlagig, Dicke 15 mm.
Menge: 277,000 m
Leistungsbereichkatalog: 039

**02.01.0030 Öffnung herstellen Durchm 2 cm Deckenbekl. Mineralpl. einlagig D 15mm**
STLB-Bau 2026-04 039
Öffnung herstellen, rund,
Durchmesser '2' cm, Ausführung an Deckenbekleidung aus Mineralplatten DIN 18177-1, einlagig, Dicke 15 mm, Arbeitshöhe der zu bearbeitenden Fläche bis 3,5 m über der Standfläche des hierfür erforderlichen Gerüstes.
Menge: 50,000 St
Leistungsbereichkatalog: 039

**02.01.0040 Anschnitt**
Herstellen und Einlegen der Anschnittsplatten der zurvor
beschriebenen Rasterdecke.
Menge: 277,000 m

**02.01.0050 Öffnung herstellen Durchm 12 cm Deckenbekl. Mineralpl. einlagig D 15mm**
STLB-Bau 2026-04 039
Öffnung herstellen, rund,
Durchmesser '12' cm, Ausführung an Deckenbekleidung aus Mineralplatten DIN 18177-1, einlagig, Dicke 15 mm, Arbeitshöhe der zu bearbeitenden Fläche bis 3,5 m über der Standfläche des hierfür erforderlichen Gerüstes.
Menge: 22,000 St
Leistungsbereichkatalog: 039

**02.01.0060 Verstärkungen**
zur Aufnahme der Lasten aus Beleuchtungskörper eine Spanplatte oder OSB Platte d = 15 mm 625/625 mm für ein Deckenfeld mit Ausschnitt  liefern und nach Angabe einbauen
Menge: 30,000 St

**02.01.0070 Zusätzliche Abhänger**
Zusätzliche Angänger in Bereichen von Leuchten etc.
Menge: 20,000 St

**02.01.0080 Weitspannträger Einfeldträger Abhänge-H 130 mm Flächenkippsicherung Spannweite 3 m Achsabst. 0,4 m H 100 mm Stahlblechprofil verz**
STLB-Bau 2026-04 039
Weitspannträger als Einfeldträger, abgehängte Konstruktion,
Abhängehöhe '130' mm, mit Flächenkippsicherung, Befestigungsuntergrund Abhängung Beton,
Spannweite '3' m, max. Durchbiegung l/500,
Deckenlast einschl. Einbauten ohne Weitspannträger '0.25' kN/m2,
Achsabstand '0.4' m,
Bauhöhe '100' mm, aus verzinktem Stahlblechprofil, Arbeitshöhe des Montageortes über 3,5 bis 5,5 m über der Standfläche des hierfür erforderlichen Gerüstes, Gerüst wird gesondert vergütet.
Menge: 45,000 m
Leistungsbereichkatalog: 039

**02.01.0090 Deckenversprung Eingang EG**
Im Bereich Eingangselement im Erdgeschoss einen Deckenversprung herstellen,

Ausführung rechtwinkelig

Abwicklung; 50 + 70 cm

Beplankung 12,5 mm GK Bauplatte mit Unterkonstruktion

Oberfläche Q2

Anschluss an Deckenfries mit gefräster Faltplatte

Anschluss an Türelement

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Menge: 3,500 m

**02.01.0100 Deckenversprung Erdgeschoss Fensterelelemt**
Im Bereich Fensterelement im Erdgeschoss einen Deckenversprung herstellen,

Ausführung rechtwinkelig

Abwicklung; ca 51+ 54  cm

Beplankung 12,5 mm GK Bauplatte mit Unterkonstruktion

Oberfläche Q2

Anschluss direkt an Rasterdecke

Anschluss an Fensterelement

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Menge: 12,000 m

**02.01.0110 Unterdecke Gipspl. einlagig Baupl.A D 12,5mm UK Stahlblechprofil verz Tragprofil Noniusabhänger Abhänge-H 1300 mm Q2 4-5m2**
STLB-Bau 2026-04 039
Unterdecke DIN 18168-1, Bekleidung aus Gipsplatten DIN 18180 und DIN EN 520, einlagig, Bauplatten Typ A, Dicke 12,5 mm, befestigen mit Schnellbauschrauben DIN EN 14566 und DIN 18182-2, Unterkonstruktion aus verzinkten Stahlblechprofilen DIN EN 14195 und DIN 18182-1, Tragprofil als CD 60/27-Profil DIN 18182-1, Dicke 0,6 mm, abhängen mit Noniusabhängern,
Abhängehöhe '1300' mm, befestigen mit bauaufsichtlich zugelassenen Befestigungsmitteln, Befestigungsuntergrund Stahlbeton, Unterkonstruktion verdeckt, Spachtelung Qualitätsstufe Q2, Einzelfläche über 4 bis 5 m2, Arbeitshöhe der zu bearbeitenden oder zu bekleidenden Fläche über 3,5 bis 5,5 m über der Standfläche des hierfür erforderlichen Gerüsts, Gerüst wird gesondert vergütet, Ausführung gemäß Einzelbeschreibung,
Einzelbeschreibungs-Nr 'die Fläche beträgt ca. 5,00 m²'
.
Menge: 3,000 St
Leistungsbereichkatalog: 039

**02.01.0120 Deckenfries,GKB Faltplatte, 20-40cm**
Deckenfries aus Gk-Faltplatten in Breiten von 20 - 40 cm herstellen
Unterdecken innen für Deckenfries in unterschiedlichen Geschossen nach DIN EN 13964 fachgerecht
herstellen und verspachteln in Qualitätsstufe Q3.

Einbauhöhe:  bis ca. 3,70 m,
Abhängehöhe:  ca. 64cm, UKRD=3,40, UKFD=2,76
  flucht- und waagerecht ausgerichtet

Decklage einlagig, aus Gipskartonplatten DIN EN 520,
Bauplatten Typ A, Dicke 12,5 mm, befestigt mit
Schnellbauschrauben DIN 18182-2

Unterkonstruktion:
Unterkonstruktion aus verzinktem Stahlblechprofilen, DIN EN
14195, als Grund- und Trägerprofil, abgehängt mit
Noniusabhängern, befestigt mit bauaufsichtlich zugelassenen
Befestigungsmitteln, Befestigungsuntergrund
Stahlbetondecke, Unterkonstruktion verdeckt.
einsch. Wandanschlussprofil UD

Verspachtelung:
Fugenspachtel Typ 4B DIN EN 13963,
Qualitätsstufe Q 3 als Standardverspachtelung, gemäß IGG-Merkblatt 2,
Menge: 173,000 m

**02.01.0130 Revisionsklappe Rahmen Stahlblech verz Füllung Gipspl. D 12,5mm L 600 mm B 600 mm Schnappverschluss Fangsicherung zweiseitig**
STLB-Bau 2026-04 039
Revisionsklappe, Rahmen aus verzinktem Stahlblech, mit Füllung aus Gipsplatten, Spachtelung Qualitätsstufe Q3 (Sonderausführung), Dicke 12,5 mm,
Höhe '600' mm,
Breite '600' mm, mit Schnappverschluss, zweiseitige Fangsicherung, für Decke aus Stahlbeton, Arbeitshöhe des Montageortes bis 3,5 m über der Standfläche des hierfür erforderlichen Gerüsts, Ausführung gemäß Einzelbeschreibung,
Einzelbeschreibungs-Nr 'die notwendige Auswechselung in der UK ist mit ein zu kalkulieren'
.
Menge: 5,000 St
Leistungsbereichkatalog: 039

**02.01.0140 Revisionsklappe Stahlblech besch L 600 mm B 600 mm Schnappverschluss**
STLB-Bau 2026-04 039
Revisionsklappe, aus beschichtetem Stahlblech,
Höhe '600' mm,
Breite '600' mm, mit Schnappverschluss, Arbeitshöhe des Montageortes bis 3,5 m über der Standfläche des hierfür erforderlichen Gerüsts, Ausführung gemäß Einzelbeschreibung,
Einzelbeschreibungs-Nr 'die notwendige Auswechselung in der UK ist mit ein zu kalkulieren'
.
Menge: 5,000 St
Leistungsbereichkatalog: 039

#### Anschnitt 02.02 Nebenräume WC Herren

**02.02.0010 Mineralplatten-Unterdecke, Raster 625/625 mm**
Deckenbekleidung aus Mineralplatten, sichtbares Rastersystem, 625/625 mm
Deckenbekleidung gemäß DIN EN 13964, Bekleidung aus Mineralplatten gemäß DIN 18177-1, als abgehängte Unterdecke mit sichtbarer Unterkonstruktion aus Stahl-T-Profilen.
Mineralplatten einzeln herausnehmbar, quadratisch, Format 625 × 625 mm, Plattendicke 15 mm, ringsum scharfkantig.
Sichtseite weiß, werkseitig endbehandelt, mit gleichmäßig strukturierter, akustisch wirksamer Oberfläche. Erscheinungsbild an die vorhandenen Mineralplatten-Unterdecken der angrenzenden Flurbereiche angepasst.
Brandverhalten mindestens A2-s1,d0 nach DIN EN 13501-1.
Bewerteter Schallabsorptionsgrad aw = 0,80 nach DIN EN ISO 11654, mindestens Absorptionsklasse B.
Bewertete Norm-Schallpegeldifferenz Dn,f,w = 31 dB nach DIN EN ISO 10848-2.
Feuchtigkeitsbeständigkeit mindestens 95 % RH.
Lichtreflexionsgrad ca. 88 %.
Unterkonstruktion aus verzinkten Stahl-T-Profilen, sichtbare Profilbreite ca. 24 mm, Sichtseite weiß beschichtet, Raster 625 × 625 mm. Einschließlich erforderlicher Abhänger, Trag- und Querschienen sowie sämtlicher Verbindungs-, Befestigungs- und Randbauteile.
Befestigungsuntergrund Stahlbeton.
Passplatten und erforderliche Zuschnitte sind vor Ort herzustellen.
Arbeitshöhe der zu bearbeitenden bzw. zu bekleidenden Fläche über 3,5 bis 5,5 m über Standfläche des hierfür erforderlichen Gerüstes. Gerüst wird gesondert vergütet
Menge: 105,000 m²

**02.02.0020 Anschluss Winkelprofil B/H/D 24/24/0,5mm Deckenbekl. Mineralwolledeckenpl. einlagig D 15mm**
STLB-Bau 2026-04 039
Anschluss, mit Winkelprofil, B/H/D 24/24/0,5 mm, aus Aluminium, Befestigungsuntergrund Mauerwerk, starr, Anschlüsse einseitig, Untergrund rechtwinklig, Ausführung an Deckenbekleidung aus Deckenplatten aus Mineralwolle, einlagig, Dicke 15 mm.
Menge: 140,000 m
Leistungsbereichkatalog: 039

**02.02.0030 Anschnitt**
Herstellen und Einlegen der Anschnittsplatten der zurvor
beschriebenen Rasterdecke.
Menge: 140,000 m

**02.02.0040 Öffnung herstellen Durchm 2 cm Deckenbekl. Mineralpl. einlagig D 15mm**
STLB-Bau 2026-04 039
Öffnung herstellen, rund,
Durchmesser '2' cm, Ausführung an Deckenbekleidung aus Mineralplatten DIN 18177-1, einlagig, Dicke 15 mm, Arbeitshöhe der zu bearbeitenden Fläche bis 3,5 m über der Standfläche des hierfür erforderlichen Gerüstes.
Menge: 28,000 St
Leistungsbereichkatalog: 039

**02.02.0050 Öffnung herstellen Durchm 7 cm Deckenbekl. Mineralpl. einlagig D 15mm**
STLB-Bau 2026-04 039
Öffnung herstellen, rund,
Durchmesser '7' cm, Ausführung an Deckenbekleidung aus Mineralplatten DIN 18177-1, einlagig, Dicke 15 mm, Arbeitshöhe der zu bearbeitenden Fläche bis 3,5 m über der Standfläche des hierfür erforderlichen Gerüstes.
Menge: 30,000 St
Leistungsbereichkatalog: 039

**02.02.0060 Verstärkungen**
zur Aufnahme der Lasten aus Beleuchtungskörper eine Spanplatte oder OSB Platte d = 15 mm 625/625 mm für ein Deckenfeld mit Ausschnitt  ø 68 mm liefern und nach Angabe einbauen
Menge: 20,000 St

**02.02.0070 Zusätzliche Abhänger**
Zusätzliche Abhänger in Bereichen von Leuchten etc.
Menge: 20,000 St

#### Anschnitt 02.03 Flure

**02.03.0010 Mineralplatten-Unterdecke, Raster 625/625 mm**
Deckenbekleidung aus Mineralplatten, sichtbares Rastersystem, 625/625 mm
Deckenbekleidung gemäß DIN EN 13964, Bekleidung aus Mineralplatten gemäß DIN 18177-1, als abgehängte Unterdecke mit sichtbarer Unterkonstruktion aus Stahl-T-Profilen.
Mineralplatten einzeln herausnehmbar, quadratisch, Format 625 × 625 mm, Plattendicke 15 mm, ringsum scharfkantig.
Sichtseite weiß, werkseitig endbehandelt, mit gleichmäßig strukturierter, akustisch wirksamer Oberfläche. Erscheinungsbild an die vorhandenen Mineralplatten-Unterdecken der angrenzenden Flurbereiche angepasst.
Brandverhalten mindestens A2-s1,d0 nach DIN EN 13501-1.
Bewerteter Schallabsorptionsgrad aw = 0,80 nach DIN EN ISO 11654, mindestens Absorptionsklasse B.
Bewertete Norm-Schallpegeldifferenz Dn,f,w = 31 dB nach DIN EN ISO 10848-2.
Feuchtigkeitsbeständigkeit mindestens 95 % RH.
Lichtreflexionsgrad ca. 88 %.
Unterkonstruktion aus verzinkten Stahl-T-Profilen, sichtbare Profilbreite ca. 24 mm, Sichtseite weiß beschichtet, Raster 625 × 625 mm. Einschließlich erforderlicher Abhänger, Trag- und Querschienen sowie sämtlicher Verbindungs-, Befestigungs- und Randbauteile.
Befestigungsuntergrund Stahlbeton.
Passplatten und erforderliche Zuschnitte sind vor Ort herzustellen.
Arbeitshöhe der zu bearbeitenden bzw. zu bekleidenden Fläche über 3,5 bis 5,5 m über Standfläche des hierfür erforderlichen Gerüstes. Gerüst wird gesondert vergütet
Menge: 500,000 m²

**02.03.0020 Anschluss Winkelprofil B/H/D 24/24/0,5mm Deckenbekl. Mineralwolledeckenpl. einlagig D 15mm**
STLB-Bau 2026-04 039
Anschluss, mit Winkelprofil, B/H/D 24/24/0,5 mm, aus Aluminium, Befestigungsuntergrund Mauerwerk, starr, Anschlüsse einseitig, Untergrund rechtwinklig, Ausführung an Deckenbekleidung aus Deckenplatten aus Mineralwolle, einlagig, Dicke 15 mm.
Menge: 285,600 m
Leistungsbereichkatalog: 039

**02.03.0030 Anschnitt**
Herstellen und Einlegen der Anschnittsplatten der zurvor
beschriebenen Rasterdecke.
Menge: 285,600 m

**02.03.0040 Öffnung herstellen Durchm 2 cm Deckenbekl. Mineralpl. einlagig D 15mm**
STLB-Bau 2026-04 039
Öffnung herstellen, rund,
Durchmesser '2' cm, Ausführung an Deckenbekleidung aus Mineralplatten DIN 18177-1, einlagig, Dicke 15 mm, Arbeitshöhe der zu bearbeitenden Fläche bis 5,5 m über der Standfläche des hierfür erforderlichen Gerüstes, Gerüst wird gesondert vergütet.
Menge: 78,000 St
Leistungsbereichkatalog: 039

**02.03.0050 Öffnung herstellen Durchm 12 cm Deckenbekl. Mineralpl. einlagig D 15mm**
STLB-Bau 2026-04 039
Öffnung herstellen, rund,
Durchmesser '12' cm, Ausführung an Deckenbekleidung aus Mineralplatten DIN 18177-1, einlagig, Dicke 15 mm, Arbeitshöhe der zu bearbeitenden Fläche bis 3,5 m über der Standfläche des hierfür erforderlichen Gerüstes.
Menge: 10,000 St
Leistungsbereichkatalog: 039

**02.03.0060 Verstärkungen**
zur Aufnahme der Lasten aus Beleuchtungskörper eine Spanplatte oder OSB Platte d = 15 mm 625/625 mm für ein Deckenfeld mit  ø 48 mm Ausschnitt  liefern und nach Angabe einbauen
Menge: 36,000 St

**02.03.0070 Zusätzliche Abhänger**
Zusätzliche Abhänger in Bereichen von Leuchten etc.
Menge: 20,000 St

#### Anschnitt 02.04 Treppenhaus 2

**02.04.0010 Mineralplatten-Unterdecke, Raster 625/625 mm**
Deckenbekleidung aus Mineralplatten, sichtbares Rastersystem, 625/625 mm
Deckenbekleidung gemäß DIN EN 13964, Bekleidung aus Mineralplatten gemäß DIN 18177-1, als abgehängte Unterdecke mit sichtbarer Unterkonstruktion aus Stahl-T-Profilen.
Mineralplatten einzeln herausnehmbar, quadratisch, Format 625 × 625 mm, Plattendicke 15 mm, ringsum scharfkantig.
Sichtseite weiß, werkseitig endbehandelt, mit gleichmäßig strukturierter, akustisch wirksamer Oberfläche. Erscheinungsbild an die vorhandenen Mineralplatten-Unterdecken der angrenzenden Flurbereiche angepasst.
Brandverhalten mindestens A2-s1,d0 nach DIN EN 13501-1.
Bewerteter Schallabsorptionsgrad aw = 0,80 nach DIN EN ISO 11654, mindestens Absorptionsklasse B.
Bewertete Norm-Schallpegeldifferenz Dn,f,w = 31 dB nach DIN EN ISO 10848-2.
Feuchtigkeitsbeständigkeit mindestens 95 % RH.
Lichtreflexionsgrad ca. 88 %.
Unterkonstruktion aus verzinkten Stahl-T-Profilen, sichtbare Profilbreite ca. 24 mm, Sichtseite weiß beschichtet, Raster 625 × 625 mm. Einschließlich erforderlicher Abhänger, Trag- und Querschienen sowie sämtlicher Verbindungs-, Befestigungs- und Randbauteile.
Befestigungsuntergrund Stahlbeton.
Passplatten und erforderliche Zuschnitte sind vor Ort herzustellen.
Arbeitshöhe der zu bearbeitenden bzw. zu bekleidenden Fläche über 3,5 bis 5,5 m über Standfläche des hierfür erforderlichen Gerüstes. Gerüst wird gesondert vergütet
Menge: 90,000 m²

**02.04.0020 Verstärkungen**
zur Aufnahme der Lasten aus Beleuchtungskörper eine Spanplatte oder OSB Platte d = 15 mm 625/625 mm für ein Deckenfeld mit Ausschnitt  liefern und nach Angabe einbauen
Menge: 8,000 St

**02.04.0030 Anschluss Winkelprofil B/H/D 24/24/0,5mm Deckenbekl. Mineralwolledeckenpl. einlagig D 15mm**
STLB-Bau 2026-04 039
Anschluss, mit Winkelprofil, B/H/D 24/24/0,5 mm, aus Aluminium, Befestigungsuntergrund Mauerwerk, starr, Anschlüsse einseitig, Untergrund rechtwinklig, Ausführung an Deckenbekleidung aus Deckenplatten aus Mineralwolle, einlagig, Dicke 15 mm.
Menge: 130,000 m
Leistungsbereichkatalog: 039

**02.04.0040 Anschnitt**
Herstellen und Einlegen der Anschnittsplatten der zurvor
beschriebenen Rasterdecke.
Menge: 130,000 m

**02.04.0050 Zusätzliche Abhänger**
Zusätzliche Abhänger in Bereichen von Leuchten etc.
Menge: 20,000 St

**02.04.0060 Lichtkuppel**
Senkrechte Verkleidung herstellen, UK aus verzinkten Stahlprofilen in dem Bereich von UK Abhangecke bis UK Rohdecke
Zur Einbindung eines umlaufenden Lichtbands ist eine horizonale UK-Ebene  aus Tragschiene aus C-Profilen oder Quadratprofilen herzustellen, Höhenangabe in Abstimmung mit Bauleitung
Beplankungshöhe ca. 1,50m, Höhe der Unterkonstrukiton ca. 0,65m, Abmessungen Lichtkuppeln 1,2 x1,2m
inkl. Spachtelarbeiten und Ausführung
Abrechnung pro Stück Lichkuppel
Beplankung GK 12,5 mm
Oberfläche Q3
Ausführung der Ecken mit Faltplatte

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Menge: 1,000 St

**02.04.0070 Deckenfries,GKB Faltplatte, 20-40cm**
Deckenfries aus Gk-Faltplatten in Breiten von 20 - 40 cm herstellen
Unterdecken innen für Deckenfries in unterschiedlichen Geschossen nach DIN EN 13964 fachgerecht
herstellen und verspachteln in Qualitätsstufe Q3.

Einbauhöhe:  bis ca. 3,70 m,
Abhängehöhe:  ca. 64cm, UKRD=3,40, UKFD=2,76
  flucht- und waagerecht ausgerichtet

Decklage einlagig, aus Gipskartonplatten DIN EN 520,
Bauplatten Typ A, Dicke 12,5 mm, befestigt mit
Schnellbauschrauben DIN 18182-2

Unterkonstruktion:
Unterkonstruktion aus verzinktem Stahlblechprofilen, DIN EN
14195, als Grund- und Trägerprofil, abgehängt mit
Noniusabhängern, befestigt mit bauaufsichtlich zugelassenen
Befestigungsmitteln, Befestigungsuntergrund
Stahlbetondecke, Unterkonstruktion verdeckt.
einsch. Wandanschlussprofil UD

Verspachtelung:
Fugenspachtel Typ 4B DIN EN 13963,
Qualitätsstufe Q 3 als Standardverspachtelung, gemäß IGG-Merkblatt 2,
Menge: 10,000 m

**02.04.0080 Anschluss Winkelprofil B/H/D 24/24/0,5mm Deckenbekl. Mineralwolledeckenpl. einlagig D 15mm**
STLB-Bau 2026-04 039
Anschluss, mit Winkelprofil, B/H/D 24/24/0,5 mm, aus Aluminium, Befestigungsuntergrund Mauerwerk, starr, Anschlüsse einseitig, Untergrund rechtwinklig, Ausführung an Deckenbekleidung aus Deckenplatten aus Mineralwolle, einlagig, Dicke 15 mm, Ausführung gemäß Einzelbeschreibung,
Einzelbeschreibungs-Nr 'Anschluss an Deckenfries'
.
Menge: 20,000 m
Leistungsbereichkatalog: 039

**02.04.0090 Deckenschürze EG E15y**
Deckenschürze aus Gipskarton mit Unterkonstruktion zwischen Abhangdecke und Rohdecke schräg herstellen.

Beplankung aus GK-Bauplatten, Dicke 12,5 mm.
Erforderliche Unterkonstruktion aus verzinkten Stahlprofilen einschließlich Befestigungs- und Verbindungsmitteln.
Ecken mit Faltplatten ausführen.
Oberfläche Q3.
Anschlüsse an Wände beweglich ausführen.
Abwicklung ca. 0,35 + 1,20 + 0,20 m.
Höhe zwischen Abhangdecke und Rohdecke ca. 1,10 m.

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Menge: 3,500 m

**02.04.0100 Deckenschürze 1. OG 122x**
Deckenschürze aus Gipskarton mit Unterkonstruktion zwischen Abhangdecke und Rohdecke schräg herstellen.

Beplankung aus GK-Bauplatten, Dicke 12,5 mm.
Erforderliche Unterkonstruktion aus verzinkten Stahlprofilen einschließlich Befestigungs- und Verbindungsmitteln.
Ecken mit Faltplatten ausführen.
Oberfläche Q3.
Anschlüsse an Wände beweglich ausführen.
Abwicklung ca. 0,35 + 1,20 + 0,20 m.
Höhe zwischen Abhangdecke und Rohdecke ca. 1,10 m.

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Menge: 3,500 m
